# Kanalreinigung und TV-Inspektion 2026
Leistungsbeschreibung (GAEB DA XML 3.3, DA81)
Projekt: 062502
Währung: EUR
Erstellt mit: GXML Toolbox V3.3 R20220330, ORCA AVA 27 27.00.00, 26.06.2026

## BAUBESCHREIBUNG
BAUBESCHREIBUNG

1 Leistungsumfang

Die vorliegende Leistungsbeschreibung umfasst die Kanalreinigung und die optische Inspektion von ca. 18.900 m Hauptkanälen und die optische Inspektion von
ca. 1220 Stück Anschlussleitungen (Hausanschlüsse und Straßeneinläufe) sowie deren 3D Verlaufsmessung.

Die Arbeiten verteilen sich dabei auf nachfolgende Teilbereiche:

Heimweiler, Heinzenberg, Horbach, VBS Horbach, Stadt Kirn (Teilgebiet), Weitersborn, VBS Weitersborn

Die Arbeiten erfolgen im Rahmen der Entwässerungssystemerhaltung. Sie dienen als Grundlagen für die darauf aufbauende Zustandsbewertung und Sanierungsplanung. Ziel der optischen Inspektion ist eine vollständige und umfassende Beschreibung des optischen Zustandes unter Einbeziehung aller relevanten Bestandsinformationen im untersuchten Entwässerungssystem.

2 Ausführungszeitraum

Die Leistungen sind in zusammenhängenden Abschnitten zu erbringen.

Die Arbeiten können während den Regelarbeitszeiten durchgeführt werden. Abweichende Arbeitszeiten können bei besonderen Randbedingungen vereinbart werden. Der Auftragnehmer (AN) ist für die Einholung von ggf. erforderlichen Genehmigungen für Nachtarbeiten selbst verantwortlich.

3 Lage

Die Kanäle befinden sich in öffentlichen, befestigten und unbefestigten Straßen, Wegen, Wiesengelände und Plätzen. Die Schächte sind nicht alle anfahrbar, insbesondere in den Bereichen der Verbindungssammler.

4 Einweisungsgespräch und Datenprüfung

Durch ein Einweisungsgespräch vor Arbeitsbeginn zwischen dem Auftraggeber (AG), dem fachüberwachenden Ingenieurbüro und dem Auftragnehmer (AN), Projektleiter, Auftragnehmer und Inspektionsteam, sollen alle relevanten Fragestellungen und notwendigen Informationen geklärt bzw. ausgetauscht werden, um einen reibungslosen Projektverlauf zu gewährleisten. Während der Arbeiten auftretende, durch das Einweisungsgespräch nicht abgedeckte Fragestellungen, insbesondere bzgl. der Dokumentation, müssen umgehend mit dem AG oder dessen Fachüberwachung (FÜ) abgeklärt werden.

5 Verkehrs- und Arbeitsstellensicherung

Der AN ist für die ordnungsgemäße Sicherung der Arbeitsstellen verantwortlich. Die Richtlinien für die Sicherung von Arbeitsstellen an Straßen (RSA) sind einzuhalten. Der AN hat die notwendigen Absperrungen und Beschilderungen zur Regelung des Verkehrs und zum Schutz des Personals vorzunehmen. Die dazu erforderliche verkehrsrechtliche Anordnung hat er rechtzeitig vor Beginn der Arbeiten bei dem zuständigen Ordnungsamt zu beantragen. Der Bauleiter des AN muss über die erforderliche Fachkunde verfügen. Auf Verlangen des AG sind entsprechende Nachweise vorzulegen.

Eine Ausfertigung der verkehrsrechtlichen Anordnung ist auf allen Fahrzeugen mitzuführen und dem AG vorzulegen.

Es gelten die Einzelregelungen der verkehrsrechtlichen Anordnungen. Schilder sind gegen das Umfallen durch Windeinwirkung zu sichern und so aufzustellen, dass sie nicht zu Verkehrsbehinderungen führen. Der Aufwand hierfür ist einzukalkulieren.

6 Einhaltung der Unfallverhütungsvorschriften

Der AN ist verantwortlich für die Einhaltung aller für die Arbeitssicherheit maßgebenden Gesetze und Verordnungen. Die Arbeiten dürfen nur unter Beachtung der jeweiligen Unfallverhütungsvorschriften durchgeführt werden. Es ist Pflicht, die persönlichen Schutzausrüstungen zu tragen.

Vor dem Betreten von Kanalisationsanlagen ist mit einem Mehrgasmessgerät die Atmosphäre zu überprüfen. Über das Auftreten einer gefährlichen Atmosphäre ist der Auftraggeber zu informieren.

7 Eigenüberwachungsprüfung

Der Auftragnehmer muss sich während der Ausführung vergewissern und dem Auftraggeber auf Verlangen nachweisen, dass die Leistungen den vertraglichen Anforderungen entsprechen.

Der Auftragnehmer hat hierzu eine lückenlose Eigenüberwachung nach DIN 18200 und in Anlehnung an die Güte- und Prüfbestimmungen des Güteschutz Kanalbau e.V. (Herstellung und Instandhaltung von Abwasserleitungen und -kanälen - Gütesicherung RAL-GZ 961, in der zum Zeitpunkt der Angebotsabgabe gültigen Fassung) durchzuführen.

Die Dokumentation der Eigenüberwachung ist dem AG unaufgefordert vorzulegen.

8 Kontrollprüfungen

Durch Kontrollprüfungen des Auftraggebers wird die Verpflichtung des Auftragnehmers zu Eigenüberwachungsprüfungen nicht eingeschränkt.

Über den Umfang und die Art von Kontrollprüfungen entscheidet der Auftraggeber im Einzelfall.

9 Wartezeiten und Behinderungen

Behinderungen bzw. Arbeitsunterbrechungen müssen unverzüglich telefonisch und nachfolgend schriftlich angezeigt und mit Begründung in den Tagesberichten vermerkt werden. Das weitere Vorgehen wird mit dem AG festgelegt. Der AN hat alle Maßnahmen zu ergreifen, die im Behinderungsfall eine Fortsetzung der Arbeiten an einer anderen Stelle ermöglichen.

Eine Vergütung der Wartezeiten bei Behinderung bzw. Arbeitsunterbrechungen erfolgt nur, wenn der AG diese zu vertreten hat und die Dauer der Wartezeit 1 Stunde überschreitet. Wartezeiten werden nur bis zur Beseitigung der Behinderung und maximal für die am jeweiligen Arbeitstag noch verbleibende Arbeitszeit vergütet.

10 Abrechnung

Grundlage für die Feststellung der Leistungen sind die vom AN unterschriebenen und vom AG anerkannten Tagesberichte. Sie beinhalten die Aufstellung der Leistungen mit Angabe der Schachtnummern, Straßennamen, Profilabmessungen, Verschmutzungsgrade, Haltungslängen und den zur Anwendung gelangenden Leistungspositionen sowie ggf. besondere Bemerkungen. Die Tagesberichte werden zweifach geführt. Die erste Ausfertigung wird mit der Rechnung dem AG übergeben, die zweite Ausfertigung verbleibt beim AN. Sind mehrere Fahrzeuge des AN gleichzeitig eingesetzt, werden für jedes Fahrzeug gesonderte Tagesberichte geführt.

Alle Rechnungen sind 1 -fach mit den zugehörigen Abrechnungsunterlagen, 1-fach, (Erste Ausfertigung der Tagesberichte, Mengenermittlungen, Statistiken, usw.) einzureichen. Die Leistungen sind einzeln unter Angabe der Massen (Haltungslänge, Anzahl), der maßgebenden Positionsnummern sowie der Einheits- und Gesamtpreise aufzuführen. Die Mehrwertsteuer ist gesondert auszuweisen.

11 Haftung

Der AN haftet für alle Schäden und Verschmutzungen, die im Zusammenhang mit seinem Auftrag an öffentlichen Verkehrsanlagen, privaten Entwässerungsanlagen, Personen und sonstigen Sachen entstehen.

Der AN hat das Bestehen einer Haftpflichtversicherung nachweisen.

## ZUSÄTZLICHE TECHNISCHE VETRAGSBEDINGUNGEN
Zusätzliche technische Vertragsbedingungen (ZTV)

Für die Ausführung der Leistungen werden die nachfolgend genannten ZTV's vereinbart:

ZTV-OI - Optische Inspektion DWA-M 149-8

ZTV-KR - Kanalreinigung Stand 01-2023

## 01 Kanalreinigung und optische Inspektion

### Titel 01 Heimweiler

#### Bereich 01.01 Baustelleneinrichtung

**01.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**01.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

**01.01.15 Lichtsignalanlage aufstellen, räumen**
Transportable Lichtsignalanlage, temporär, auf- und abbauen, warten, für Richtungswechsel, Anzahl Signalgeber ‘2‘ St, mit automatischer Steuerung, Lichtsignalanlagen mit Signalsicherungen und Verkehrsabhängigkeit Typ C, TL Transportable Lichtsignalanlagen, einschließlich Programmierung, Stromversorgung mit Batteriebetrieb, Abstand Lichtsignalanlage bis zu ‘150‘ m.
Menge: 5,000 St

**01.01.20 Lichtzeichenanlage vorhalten, umsetzen und betreiben**
Vorgenannte Lichtzeichenanlage vorhalten, umsetzen und betreiben. Abgerechnet wird je Einsatztag von 24 h.
Menge: 5,000 d

#### Bereich 01.02 Kanalreinigung

**01.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 190,000 St

**01.02.10 Reinigung, MW-, RW- und SW-Kanal, Kreis, bis DN 300**
*** Bezugsbeschreibung
Abwasserkanal reinigen, Mischwasser, Regenwasser, Schmutzwasser, Kreisquerschnitt, im Hochdruckstrahlverfahren, als Vorlauf für optische Inspektion, Abfall aufsaugen und laden, mit Wasser- rückgewinnung, bis DN 300, Verschmutzungsgrad bis 15 %, Transport der Feststoffe zur Kläranlage Kirn werden nicht gesondert vergütet.
Menge: 2705,000 m

**01.02.15 Reinigung, MW-, RW- und SW-Kanal, Kreis, > DN 300 bis DN 600**
*** wie Position 01.02.10
Durchmesser Kanal > DN 300 - DN 600
Menge: 2145,000 m

**01.02.20 Reinigung, MW-, RW- und SW-Kanal, Kreis, > DN 600 bis DN 900**
*** wie Position 01.02.10
Durchmesser Kanal > DN 600 - DN 900
Menge: 1000,000 m

#### Bereich 01.03 Opt. Inspektion

*Hinweis: HINWEIS BENENNUNG VIDEODATEIEN*
Damit die Videodateien im GIS des Auftraggebers automatisiert verarbeitet werden können sind diese zwingend nach folgendem Muster zu benennen.

Haltungsname-
Datum[JJJJMMTT]-
Inspektionsrichtung[I oder G].
Dateiendung

Beispiel:
M40OBSS-20220816-I.mpeg

**01.03.5 Inspektion Hauptkanal, TV-Kamera, Kreis, bis DN 300**
*** Bezugsbeschreibung
Optische Inspektion des Abwasserkanales, DIN EN 13508-2, DWA-M 149-2, DWA-M 149-5, Mischwasser-, Regenwasser- bzw. Schmutzwasserkanal, mit TV-Kamera auf Fahrwagen, mit Drehschwenkkopf und Zoom, mit aufrechtem und seitenrichtigem Bild, Ergebnisse dokumentieren, Dokumentation wird gesondert vergütet,
bis DN 300.
Menge: 2705,000 m

**01.03.10 Inspektion Hauptkanal, TV-Kamera, Kreis, > DN 300 - DN 600**
*** wie Position 01.03.5
Durchmesser Kanal > DN 300 - DN 600
Menge: 2145,000 m

**01.03.15 Inspektion Hauptkanal, TV-Kamera, Kreis, > DN 600 - DN 900**
*** wie Position 01.03.5
Durchmesser Kanal > DN 600 - DN 900
Menge: 1000,000 m

*Hinweis: VORBEMERKUNGEN INSPEKTION ANSCHLUSSLEITUNGEN*
Es sind alle vorhandenen Anschlussleitungen in den Haltungen und in den Schachtbauwerken bis zur Grundstücksgrenze zu inspizieren.
Sollten im Privatbereich Revisionsschächte an der Geländeoberfläche erkennbar sein, so ist die opt.-Inspektion bis zum Revisionsschacht durchzuführen.

Das technisch bedingte Umsetzen des Fahrzeuges zur Durchführung einer Inspektion von der Gegenseite (z.B. von einem Straßenablauf) ist in den Einheitspreis einzukalkulieren.

Ebenfalls ist der anfallende Aufwand für evt.anfallende Reinigungen an der Kamera in den Einheitspreis einzurechnen.

**01.03.20 Inspektion Anschlussleitung, SAT-Kamera, Verlaufsmessung, bis DN 200, bis 2,0m**
*** Bezugsbeschreibung
Optische Inspektion von Anschlussleitungen,
DIN EN 13508-2, DWA-M 149-2, DWA-M 149-5, Mischwasser-, Regenwasser- bzw. Schmutzwasserkanal mit Satellitenkamera auf Fahrwagen oder Farbschiebekamera, abbiegefähig, mit Drehschwenkkopf und Zoom, mit aufrechtem und seitenrichtigem Bild, Leitungsverlauf messen / 3D Verlaufsmessung, Verfahren mit Lagesensoren, mit kontinuierlicher Lageerfassung, Ergebnisse dokumentieren, Dokumentation wird gesondert vergütet

Hauptkanal: alle Nennweiten
Nennweite der Anschlussleitungen: DN 100 bis DN 200
Länge der Anschlussleitungen: bis 2,00 m
Menge: 115,000 St

**01.03.25 Inspektion Anschlussleitung, SAT-Kamera, Verlaufsmessung, bis DN 200, > 2,0m bis 6,0m**
*** wie Position 01.03.20
Länge der Anschlussleitungen: > 2,0m bis 6,00 m
Menge: 250,000 St

**01.03.30 Inspektion Anschlussleitung, SAT-Kamera, Verlaufsmessung, bis DN 200, > 6,0m bis 10,0m**
*** wie Position 01.03.20
Länge der Anschlussleitungen: > 6,0m bis 10,00 m
Menge: 90,000 St

**01.03.35 Zulage, Inspektion Anschlussleitung, SAT-Kamera, je weiterer lfdm**
Zulage,

für jeden weiteren lfdm des Einsatzes der Satellitenkamera oder Farbschiebekamera über eine Leitungslänge von 10,0m hinaus.
Menge: 175,000 m

#### Bereich 01.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**01.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**01.04.10 Dokumentation Besonderheiten Anschlussleitungen**
Für jeden Inspektionsabschnitt hat eine schriftliche Dokumentation von Besonderheiten zu erfolgen, die während der opt.-Inspektion der Anschlussleitungen einschl. Verzweigungen festgestellt werden. Diese Besonderheiten sind auf den Inspektionsplänen fortlaufend ab 1 durchzunummerieren und in einer separaten Excel-Tabelle kurz und prägnant zu beschreiben.

Besonderheiten können sein:
- Nicht untersuchte Anschlussleitungen einschl. Verzweigungen: Begründung für Nichtuntersuchung ist anzugeben.
- Nur teilweise untersuchte Anschlussleitungen einschl. Verzweigungen: Begründung für unvollständige Untersuchung ist anzugeben.
- Zusätzlich aufgefundene Anschlussleitungen einschl. Verzweigungen: Diese Leitungen sind nach dem vorgegebenen Nummerierungssystem zu bezeichnen.
- Geänderter Leitungsverlauf: Bei erheblichen Abweichungen des Leitungsverlaufs vom Befahrungsplan ist der vermutete Verlauf einzuzeichnen.

Die schriftliche Dokumentation ist einschl. der zugehörigen Inspektionspläne spätestens 5 Arbeitstage nach Abschluss eines Inspektionsabschnittes gemeinsam mit der Dokumentation der opt. Inspektion zu übergeben.
Menge: 1,000 Psch

**01.04.15 Dokumentation der Inspektion Haltungen**
Dokumentation der Inspektion als Untersuchungsbericht mit Haltungsgrafik, DIN EN 13508-2, DWA-M 149-2, DWA-M 149-5, je Haltung, als schriftlicher Bericht, einschl. Überspielen der Dateien auf Datenträger, Datenträger wird gesondert vergütet, Format PDF sowie XML, Abrechnung nach Anzahl Haltungen.
Menge: 177,000 St

**01.04.20 Dokumentation der Inspektion Leitungen**
Dokumentation der Inspektion sowie der Verlaufsmessung als Untersuchungsbericht mit Haltungsgrafik, DIN EN 13508-2, DWA-M 149-2, DWA-M 149-5, je Leitung, als schriftlicher Bericht, einschl. Überspielen der Dateien auf Datenträger, Datenträger wird gesondert vergütet, Format PDF sowie XML, Abrechnung nach Anzahl Leitungen.
Menge: 455,000 St

**01.04.25 Dokumentation auf Datenträger liefern**
Dokumentation der optischen Kanalinspektion, der erforderlichen Abspielsoftware, diese muss ohne zusätzliche Installation lauffähig sein, auf mobilem USB-Datenträger mit ausreichender Speicherkapazität liefern und übergeben.
Menge: 1,000 Psch

**01.04.30 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 02 Heinzenberg

#### Bereich 02.01 Baustelleneinrichtung

**02.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**02.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

**02.01.15 Lichtsignalanlage aufstellen, räumen**
Transportable Lichtsignalanlage, temporär, auf- und abbauen, warten, für Richtungswechsel, Anzahl Signalgeber ‘2‘ St, mit automatischer Steuerung, Lichtsignalanlagen mit Signalsicherungen und Verkehrsabhängigkeit Typ C, TL Transportable Lichtsignalanlagen, einschließlich Programmierung, Stromversorgung mit Batteriebetrieb, Abstand Lichtsignalanlage bis zu ‘150‘ m.
Menge: 2,000 St

**02.01.20 Lichtzeichenanlage vorhalten, umsetzen und betreiben**
Vorgenannte Lichtzeichenanlage vorhalten, umsetzen und betreiben. Abgerechnet wird je Einsatztag von 24 h.
Menge: 2,000 d

#### Bereich 02.02 Kanalreinigung

**02.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 20,000 St

**02.02.10 Reinigung, MW-, RW- und SW-Kanal, Kreis, bis DN 300**
Abwasserkanal reinigen, Mischwasser, Regenwasser, Schmutzwasser, Kreisquerschnitt, im Hochdruckstrahlverfahren, als Vorlauf für optische Inspektion, Abfall aufsaugen und laden, mit Wasser- rückgewinnung, bis DN 300, Verschmutzungsgrad bis 15 %, Transport der Feststoffe zur Kläranlage Kirn werden nicht gesondert vergütet.
Menge: 870,000 m

#### Bereich 02.03 Opt. Inspektion

*Hinweis: HINWEIS BENENNUNG VIDEODATEIEN*
Damit die Videodateien im GIS des Auftraggebers automatisiert verarbeitet werden können sind diese zwingend nach folgendem Muster zu benennen.

Haltungsname-
Datum[JJJJMMTT]-
Inspektionsrichtung[I oder G].
Dateiendung

Beispiel:
M40OBSS-20220816-I.mpeg

**02.03.5 Inspektion Hauptkanal, TV-Kamera, Kreis, bis DN 300**
Optische Inspektion des Abwasserkanales, DIN EN 13508-2, DWA-M 149-2, DWA-M 149-5, Mischwasser-, Regenwasser- bzw. Schmutzwasserkanal, mit TV-Kamera auf Fahrwagen, mit Drehschwenkkopf und Zoom, mit aufrechtem und seitenrichtigem Bild, Ergebnisse dokumentieren, Dokumentation wird gesondert vergütet,
bis DN 300.
Menge: 870,000 m

*Hinweis: VORBEMERKUNGEN INSPEKTION ANSCHLUSSLEITUNGEN*
Es sind alle vorhandenen Anschlussleitungen in den Haltungen und in den Schachtbauwerken bis zur Grundstücksgrenze zu inspizieren.
Sollten im Privatbereich Revisionsschächte an der Geländeoberfläche erkennbar sein, so ist die opt.-Inspektion bis zum Revisionsschacht durchzuführen.

Das technisch bedingte Umsetzen des Fahrzeuges zur Durchführung einer Inspektion von der Gegenseite (z.B. von einem Straßenablauf) ist in den Einheitspreis einzukalkulieren.

Ebenfalls ist der anfallende Aufwand für evt.anfallende Reinigungen an der Kamera in den Einheitspreis einzurechnen.

**02.03.10 Inspektion Anschlussleitung, SAT-Kamera, Verlaufsmessung, bis DN 200, bis 2,0m**
*** Bezugsbeschreibung
Optische Inspektion von Anschlussleitungen,
DIN EN 13508-2, DWA-M 149-2, DWA-M 149-5, Mischwasser-, Regenwasser- bzw. Schmutzwasserkanal, mit Satellitenkamera auf Fahrwagen oder Farbschiebekamera, abbiegefähig, mit Drehschwenkkopf und Zoom, mit aufrechtem und seitenrichtigem Bild, Leitungsverlauf messen / 3D Verlaufsmessung, Verfahren mit Lagesensoren, mit kontinuierlicher Lageerfassung, Ergebnisse dokumentieren, Dokumentation wird gesondert vergütet

Hauptkanal: alle Nennweiten
Nennweite der Anschlussleitungen: DN 100 bis DN 200
Länge der Anschlussleitungen: bis 2,00 m
Menge: 10,000 St

**02.03.15 Inspektion Anschlussleitung, SAT-Kamera, Verlaufsmessung, bis DN 200, > 2,0m bis 6,0m**
*** wie Position 02.03.10
Länge der Anschlussleitungen: > 2,0m bis 6,00 m
Menge: 20,000 St

**02.03.20 Inspektion Anschlussleitung, SAT-Kamera, Verlaufsmessung, bis DN 200, > 6,0m bis 10,0m**
*** wie Position 02.03.10
Länge der Anschlussleitungen: > 6,0m bis 10,00 m
Menge: 8,000 St

**02.03.25 Zulage, Inspektion Anschlussleitung, SAT-Kamera, je weiterer lfdm**
Zulage,

für jeden weiteren lfdm des Einsatzes der Satellitenkamera oder Farbschiebekamera über eine Leitungslänge von 10,0m hinaus.
Menge: 20,000 m

#### Bereich 02.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**02.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**02.04.10 Dokumentation Besonderheiten Anschlussleitungen**
Für jeden Inspektionsabschnitt hat eine schriftliche Dokumentation von Besonderheiten zu erfolgen, die während der opt.-Inspektion der Anschlussleitungen einschl. Verzweigungen festgestellt werden. Diese Besonderheiten sind auf den Inspektionsplänen fortlaufend ab 1 durchzunummerieren und in einer separaten Excel-Tabelle kurz und prägnant zu beschreiben.

Besonderheiten können sein:
- Nicht untersuchte Anschlussleitungen einschl. Verzweigungen: Begründung für Nichtuntersuchung ist anzugeben.
- Nur teilweise untersuchte Anschlussleitungen einschl. Verzweigungen: Begründung für unvollständige Untersuchung ist anzugeben.
- Zusätzlich aufgefundene Anschlussleitungen einschl. Verzweigungen: Diese Leitungen sind nach dem vorgegebenen Nummerierungssystem zu bezeichnen.
- Geänderter Leitungsverlauf: Bei erheblichen Abweichungen des Leitungsverlaufs vom Befahrungsplan ist der vermutete Verlauf einzuzeichnen.

Die schriftliche Dokumentation ist einschl. der zugehörigen Inspektionspläne spätestens 5 Arbeitstage nach Abschluss eines Inspektionsabschnittes gemeinsam mit der Dokumentation der opt. Inspektion zu übergeben.
Menge: 1,000 Psch

**02.04.15 Dokumentation der Inspektion Haltungen**
Dokumentation der Inspektion als Untersuchungsbericht mit Haltungsgrafik, DIN EN 13508-2, DWA-M 149-2, DWA-M 149-5, je Haltung, als schriftlicher Bericht, einschl. Überspielen der Dateien auf Datenträger, Datenträger wird gesondert vergütet, Format PDF sowie XML, Abrechnung nach Anzahl Haltungen.
Menge: 20,000 St

**02.04.20 Dokumentation der Inspektion Leitungen**
Dokumentation der Inspektion sowie der Verlaufsmessung als Untersuchungsbericht mit Haltungsgrafik, DIN EN 13508-2, DWA-M 149-2, DWA-M 149-5, je Leitung, als schriftlicher Bericht, einschl. Überspielen der Dateien auf Datenträger, Datenträger wird gesondert vergütet, Format PDF sowie XML, Abrechnung nach Anzahl Leitungen.
Menge: 38,000 St

**02.04.25 Dokumentation auf Datenträger liefern**
Dokumentation der optischen Kanalinspektion, der erforderlichen Abspielsoftware, diese muss ohne zusätzliche Installation lauffähig sein, auf mobilem USB-Datenträger mit ausreichender Speicherkapazität liefern und übergeben.
Menge: 1,000 Psch

**02.04.30 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 03 Horbach

#### Bereich 03.01 Baustelleneinrichtung

**03.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**03.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

#### Bereich 03.02 Kanalreinigung

**03.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 26,000 St

**03.02.10 Reinigung, MW-, RW- und SW-Kanal, Kreis, bis DN 300**
*** Bezugsbeschreibung
Abwasserkanal reinigen, Mischwasser, Regenwasser, Schmutzwasser, Kreisquerschnitt, im Hochdruckstrahlverfahren, als Vorlauf für optische Inspektion, Abfall aufsaugen und laden, mit Wasser- rückgewinnung, bis DN 300, Verschmutzungsgrad bis 15 %, Transport der Feststoffe zur Kläranlage Kirn werden nicht gesondert vergütet.
Menge: 835,000 m

**03.02.15 Reinigung, MW-, RW- und SW-Kanal, Kreis, > DN 300 bis DN 600**
*** wie Position 03.02.10
Durchmesser Kanal > DN 300 - DN 600
Menge: 215,000 m

#### Bereich 03.03 Opt. Inspektion

*Hinweis: HINWEIS BENENNUNG VIDEODATEIEN*
Damit die Videodateien im GIS des Auftraggebers automatisiert verarbeitet werden können sind diese zwingend nach folgendem Muster zu benennen.

Haltungsname-
Datum[JJJJMMTT]-
Inspektionsrichtung[I oder G].
Dateiendung

Beispiel:
M40OBSS-20220816-I.mpeg

**03.03.5 Inspektion Hauptkanal, TV-Kamera, Kreis, bis DN 300**
*** Bezugsbeschreibung
Optische Inspektion des Abwasserkanales, DIN EN 13508-2, DWA-M 149-2, DWA-M 149-5, Mischwasser-, Regenwasser- bzw. Schmutzwasserkanal, mit TV-Kamera auf Fahrwagen, mit Drehschwenkkopf und Zoom, mit aufrechtem und seitenrichtigem Bild, Ergebnisse dokumentieren, Dokumentation wird gesondert vergütet,
bis DN 300.
Menge: 835,000 m

**03.03.10 Inspektion Hauptkanal, TV-Kamera, Kreis, > DN 300 - DN 600**
*** wie Position 03.03.5
Durchmesser Kanal > DN 300 - DN 600
Menge: 215,000 m

*Hinweis: VORBEMERKUNGEN INSPEKTION ANSCHLUSSLEITUNGEN*
Es sind alle vorhandenen Anschlussleitungen in den Haltungen und in den Schachtbauwerken bis zur Grundstücksgrenze zu inspizieren.
Sollten im Privatbereich Revisionsschächte an der Geländeoberfläche erkennbar sein, so ist die opt.-Inspektion bis zum Revisionsschacht durchzuführen.

Das technisch bedingte Umsetzen des Fahrzeuges zur Durchführung einer Inspektion von der Gegenseite (z.B. von einem Straßenablauf) ist in den Einheitspreis einzukalkulieren.

Ebenfalls ist der anfallende Aufwand für evt.anfallende Reinigungen an der Kamera in den Einheitspreis einzurechnen.

**03.03.15 Inspektion Anschlussleitung, SAT-Kamera, Verlaufsmessung, bis DN 200, bis 2,0m**
*** Bezugsbeschreibung
Optische Inspektion von Anschlussleitungen,
DIN EN 13508-2, DWA-M 149-2, DWA-M 149-5, Mischwasser-, Regenwasser- bzw. Schmutzwasserkanal, mit Satellitenkamera auf Fahrwagen oder Farbschiebekamera, abbiegefähig, mit Drehschwenkkopf und Zoom, mit aufrechtem und seitenrichtigem Bild, Leitungsverlauf messen / 3D Verlaufsmessung, Verfahren mit Lagesensoren, mit kontinuierlicher Lageerfassung, Ergebnisse dokumentieren, Dokumentation wird gesondert vergütet

Hauptkanal: alle Nennweiten
Nennweite der Anschlussleitungen: DN 100 bis DN 200
Länge der Anschlussleitungen: bis 2,00 m
Menge: 15,000 St

**03.03.20 Inspektion Anschlussleitung, SAT-Kamera, Verlaufsmessung, bis DN 200, > 2,0m bis 6,0m**
*** wie Position 03.03.15
Länge der Anschlussleitungen: > 2,0m bis 6,00 m
Menge: 30,000 St

**03.03.25 Inspektion Anschlussleitung, SAT-Kamera, Verlaufsmessung, bis DN 200, > 6,0m bis 10,0m**
*** wie Position 03.03.15
Länge der Anschlussleitungen: > 6,0m bis 10,00 m
Menge: 10,000 St

**03.03.30 Zulage, Inspektion Anschlussleitung, SAT-Kamera, je weiterer lfdm**
Zulage,

für jeden weiteren lfdm des Einsatzes der Satellitenkamera oder Farbschiebekamera über eine Leitungslänge von 10,0m hinaus.
Menge: 20,000 m

#### Bereich 03.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**03.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**03.04.10 Dokumentation Besonderheiten Anschlussleitungen**
Für jeden Inspektionsabschnitt hat eine schriftliche Dokumentation von Besonderheiten zu erfolgen, die während der opt.-Inspektion der Anschlussleitungen einschl. Verzweigungen festgestellt werden. Diese Besonderheiten sind auf den Inspektionsplänen fortlaufend ab 1 durchzunummerieren und in einer separaten Excel-Tabelle kurz und prägnant zu beschreiben.

Besonderheiten können sein:
- Nicht untersuchte Anschlussleitungen einschl. Verzweigungen: Begründung für Nichtuntersuchung ist anzugeben.
- Nur teilweise untersuchte Anschlussleitungen einschl. Verzweigungen: Begründung für unvollständige Untersuchung ist anzugeben.
- Zusätzlich aufgefundene Anschlussleitungen einschl. Verzweigungen: Diese Leitungen sind nach dem vorgegebenen Nummerierungssystem zu bezeichnen.
- Geänderter Leitungsverlauf: Bei erheblichen Abweichungen des Leitungsverlaufs vom Befahrungsplan ist der vermutete Verlauf einzuzeichnen.

Die schriftliche Dokumentation ist einschl. der zugehörigen Inspektionspläne spätestens 5 Arbeitstage nach Abschluss eines Inspektionsabschnittes gemeinsam mit der Dokumentation der opt. Inspektion zu übergeben.
Menge: 1,000 Psch

**03.04.15 Dokumentation der Inspektion Haltungen**
Dokumentation der Inspektion als Untersuchungsbericht mit Haltungsgrafik, DIN EN 13508-2, DWA-M 149-2, DWA-M 149-5, je Haltung, als schriftlicher Bericht, einschl. Überspielen der Dateien auf Datenträger, Datenträger wird gesondert vergütet, Format PDF sowie XML, Abrechnung nach Anzahl Haltungen.
Menge: 30,000 St

**03.04.20 Dokumentation der Inspektion Leitungen**
Dokumentation der Inspektion sowie der Verlaufsmessung als Untersuchungsbericht mit Haltungsgrafik, DIN EN 13508-2, DWA-M 149-2, DWA-M 149-5, je Leitung, als schriftlicher Bericht, einschl. Überspielen der Dateien auf Datenträger, Datenträger wird gesondert vergütet, Format PDF sowie XML, Abrechnung nach Anzahl Leitungen.
Menge: 55,000 St

**03.04.25 Dokumentation auf Datenträger liefern**
Dokumentation der optischen Kanalinspektion, der erforderlichen Abspielsoftware, diese muss ohne zusätzliche Installation lauffähig sein, auf mobilem USB-Datenträger mit ausreichender Speicherkapazität liefern und übergeben.
Menge: 1,000 Psch

**03.04.30 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 04 Horbach, VBS

#### Bereich 04.01 Baustelleneinrichtung

**04.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**04.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

#### Bereich 04.02 Kanalreinigung

**04.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 15,000 St

**04.02.10 Reinigung, MW-, RW- und SW-Kanal, Kreis, bis DN 300**
Abwasserkanal reinigen, Mischwasser, Regenwasser, Schmutzwasser, Kreisquerschnitt, im Hochdruckstrahlverfahren, als Vorlauf für optische Inspektion, Abfall aufsaugen und laden, mit Wasser- rückgewinnung, bis DN 300, Verschmutzungsgrad bis 15 %, Transport der Feststoffe zur Kläranlage Kirn werden nicht gesondert vergütet.
Menge: 1410,000 m

#### Bereich 04.03 Opt. Inspektion

*Hinweis: HINWEIS BENENNUNG VIDEODATEIEN*
Damit die Videodateien im GIS des Auftraggebers automatisiert verarbeitet werden können sind diese zwingend nach folgendem Muster zu benennen.

Haltungsname-
Datum[JJJJMMTT]-
Inspektionsrichtung[I oder G].
Dateiendung

Beispiel:
M40OBSS-20220816-I.mpeg

**04.03.5 Inspektion Hauptkanal, TV-Kamera, Kreis, bis DN 300**
Optische Inspektion des Abwasserkanales, DIN EN 13508-2, DWA-M 149-2, DWA-M 149-5, Mischwasser-, Regenwasser- bzw. Schmutzwasserkanal, mit TV-Kamera auf Fahrwagen, mit Drehschwenkkopf und Zoom, mit aufrechtem und seitenrichtigem Bild, Ergebnisse dokumentieren, Dokumentation wird gesondert vergütet,
bis DN 300.
Menge: 1410,000 m

#### Bereich 04.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**04.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**04.04.10 Dokumentation der Inspektion Haltungen**
Dokumentation der Inspektion als Untersuchungsbericht mit Haltungsgrafik, DIN EN 13508-2, DWA-M 149-2, DWA-M 149-5, je Haltung, als schriftlicher Bericht, einschl. Überspielen der Dateien auf Datenträger, Datenträger wird gesondert vergütet, Format PDF sowie XML, Abrechnung nach Anzahl Haltungen.
Menge: 15,000 St

**04.04.15 Dokumentation auf Datenträger liefern**
Dokumentation der optischen Kanalinspektion, der erforderlichen Abspielsoftware, diese muss ohne zusätzliche Installation lauffähig sein, auf mobilem USB-Datenträger mit ausreichender Speicherkapazität liefern und übergeben.
Menge: 1,000 Psch

**04.04.20 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 05 Kirn (Teilgebiet)

#### Bereich 05.01 Baustelleneinrichtung

**05.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**05.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

**05.01.15 Lichtsignalanlage aufstellen, räumen**
Transportable Lichtsignalanlage, temporär, auf- und abbauen, warten, für Richtungswechsel, Anzahl Signalgeber ‘2‘ St, mit automatischer Steuerung, Lichtsignalanlagen mit Signalsicherungen und Verkehrsabhängigkeit Typ C, TL Transportable Lichtsignalanlagen, einschließlich Programmierung, Stromversorgung mit Batteriebetrieb, Abstand Lichtsignalanlage bis zu ‘150‘ m.
Menge: 5,000 St

**05.01.20 Lichtzeichenanlage vorhalten, umsetzen und betreiben**
Vorgenannte Lichtzeichenanlage vorhalten, umsetzen und betreiben. Abgerechnet wird je Einsatztag von 24 h.
Menge: 5,000 d

#### Bereich 05.02 Kanalreinigung

**05.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 150,000 St

**05.02.10 Reinigung, MW-, RW- und SW-Kanal, Kreis, bis DN 300**
*** Bezugsbeschreibung
Abwasserkanal reinigen, Mischwasser, Regenwasser, Schmutzwasser, Kreisquerschnitt, im Hochdruckstrahlverfahren, als Vorlauf für optische Inspektion, Abfall aufsaugen und laden, mit Wasser- rückgewinnung, bis DN 300, Verschmutzungsgrad bis 15 %, Transport der Feststoffe zur Kläranlage Kirn werden nicht gesondert vergütet.
Menge: 2920,000 m

**05.02.15 Reinigung, MW-, RW- und SW-Kanal, Kreis, > DN 300 bis DN 600**
*** wie Position 05.02.10
Durchmesser Kanal > DN 300 - DN 600
Menge: 1475,000 m

**05.02.20 Reinigung, MW-, RW- und SW-Kanal, Kreis, > DN 600 bis DN 900**
*** wie Position 05.02.10
Durchmesser Kanal > DN 600 - DN 900
Menge: 150,000 m

**05.02.25 Reinigung, MW-, RW- und SW-Kanal, Kreis, > DN 900 bis DN 1200**
*** wie Position 05.02.10
Durchmesser Kanal > DN 900 - DN 1200
Menge: 60,000 m

#### Bereich 05.03 Opt. Inspektion

*Hinweis: HINWEIS BENENNUNG VIDEODATEIEN*
Damit die Videodateien im GIS des Auftraggebers automatisiert verarbeitet werden können sind diese zwingend nach folgendem Muster zu benennen.

Haltungsname-
Datum[JJJJMMTT]-
Inspektionsrichtung[I oder G].
Dateiendung

Beispiel:
M40OBSS-20220816-I.mpeg

**05.03.5 Inspektion Hauptkanal, TV-Kamera, Kreis, bis DN 300**
*** Bezugsbeschreibung
Optische Inspektion des Abwasserkanales, DIN EN 13508-2, DWA-M 149-2, DWA-M 149-5, Mischwasser-, Regenwasser- bzw. Schmutzwasserkanal, mit TV-Kamera auf Fahrwagen, mit Drehschwenkkopf und Zoom, mit aufrechtem und seitenrichtigem Bild, Ergebnisse dokumentieren, Dokumentation wird gesondert vergütet,
bis DN 300.
Menge: 2920,000 m

**05.03.10 Inspektion Hauptkanal, TV-Kamera, Kreis, > DN 300 - DN 600**
*** wie Position 05.03.5
Durchmesser Kanal > DN 300 - DN 600
Menge: 1475,000 m

**05.03.15 Inspektion Hauptkanal, TV-Kamera, Kreis, > DN 600 - DN 900**
*** wie Position 05.03.5
Durchmesser Kanal > DN 600 - DN 900
Menge: 150,000 m

**05.03.20 Inspektion Hauptkanal, TV-Kamera, Kreis, > DN 900 - DN 1200**
*** wie Position 05.03.5
Durchmesser Kanal > DN 900 - DN 1200
Menge: 60,000 m

*Hinweis: VORBEMERKUNGEN INSPEKTION ANSCHLUSSLEITUNGEN*
Es sind alle vorhandenen Anschlussleitungen in den Haltungen und in den Schachtbauwerken bis zur Grundstücksgrenze zu inspizieren.
Sollten im Privatbereich Revisionsschächte an der Geländeoberfläche erkennbar sein, so ist die opt.-Inspektion bis zum Revisionsschacht durchzuführen.

Das technisch bedingte Umsetzen des Fahrzeuges zur Durchführung einer Inspektion von der Gegenseite (z.B. von einem Straßenablauf) ist in den Einheitspreis einzukalkulieren.

Ebenfalls ist der anfallende Aufwand für evt.anfallende Reinigungen an der Kamera in den Einheitspreis einzurechnen.

**05.03.25 Inspektion Anschlussleitung, SAT-Kamera, Verlaufsmessung, bis DN 200, bis 2,0m**
*** Bezugsbeschreibung
Optische Inspektion von Anschlussleitungen,
DIN EN 13508-2, DWA-M 149-2, DWA-M 149-5, Mischwasser-, Regenwasser- bzw. Schmutzwasserkanal, mit Satellitenkamera auf Fahrwagen oder Farbschiebekamera, abbiegefähig, mit Drehschwenkkopf und Zoom, mit aufrechtem und seitenrichtigem Bild, Leitungsverlauf messen / 3D Verlaufsmessung, Verfahren mit Lagesensoren, mit kontinuierlicher Lageerfassung, Ergebnisse dokumentieren, Dokumentation wird gesondert vergütet

Hauptkanal: alle Nennweiten
Nennweite der Anschlussleitungen: DN 100 bis DN 200
Länge der Anschlussleitungen: bis 2,00 m
Menge: 110,000 St

**05.03.30 Inspektion Anschlussleitung, SAT-Kamera, Verlaufsmessung, bis DN 200, > 2,0m bis 6,0m**
*** wie Position 05.03.25
Länge der Anschlussleitungen: > 2,0m bis 6,00 m
Menge: 250,000 St

**05.03.35 Inspektion Anschlussleitung, SAT-Kamera, Verlaufsmessung, bis DN 200, > 6,0m bis 10,0m**
*** wie Position 05.03.25
Länge der Anschlussleitungen: > 6,0m bis 10,00 m
Menge: 90,000 St

**05.03.40 Zulage, Inspektion Anschlussleitung, SAT-Kamera, je weiterer lfdm**
Zulage,

für jeden weiteren lfdm des Einsatzes der Satellitenkamera oder Farbschiebekamera über eine Leitungslänge von 10,0m hinaus.
Menge: 175,000 m

#### Bereich 05.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**05.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**05.04.10 Dokumentation Besonderheiten Anschlussleitungen**
Für jeden Inspektionsabschnitt hat eine schriftliche Dokumentation von Besonderheiten zu erfolgen, die während der opt.-Inspektion der Anschlussleitungen einschl. Verzweigungen festgestellt werden. Diese Besonderheiten sind auf den Inspektionsplänen fortlaufend ab 1 durchzunummerieren und in einer separaten Excel-Tabelle kurz und prägnant zu beschreiben.

Besonderheiten können sein:
- Nicht untersuchte Anschlussleitungen einschl. Verzweigungen: Begründung für Nichtuntersuchung ist anzugeben.
- Nur teilweise untersuchte Anschlussleitungen einschl. Verzweigungen: Begründung für unvollständige Untersuchung ist anzugeben.
- Zusätzlich aufgefundene Anschlussleitungen einschl. Verzweigungen: Diese Leitungen sind nach dem vorgegebenen Nummerierungssystem zu bezeichnen.
- Geänderter Leitungsverlauf: Bei erheblichen Abweichungen des Leitungsverlaufs vom Befahrungsplan ist der vermutete Verlauf einzuzeichnen.

Die schriftliche Dokumentation ist einschl. der zugehörigen Inspektionspläne spätestens 5 Arbeitstage nach Abschluss eines Inspektionsabschnittes gemeinsam mit der Dokumentation der opt. Inspektion zu übergeben.
Menge: 1,000 Psch

**05.04.15 Dokumentation der Inspektion Haltungen**
Dokumentation der Inspektion als Untersuchungsbericht mit Haltungsgrafik, DIN EN 13508-2, DWA-M 149-2, DWA-M 149-5, je Haltung, als schriftlicher Bericht, einschl. Überspielen der Dateien auf Datenträger, Datenträger wird gesondert vergütet, Format PDF sowie XML, Abrechnung nach Anzahl Haltungen.
Menge: 150,000 St

**05.04.20 Dokumentation der Inspektion Leitungen**
Dokumentation der Inspektion sowie der Verlaufsmessung als Untersuchungsbericht mit Haltungsgrafik, DIN EN 13508-2, DWA-M 149-2, DWA-M 149-5, je Leitung, als schriftlicher Bericht, einschl. Überspielen der Dateien auf Datenträger, Datenträger wird gesondert vergütet, Format PDF sowie XML, Abrechnung nach Anzahl Leitungen.
Menge: 450,000 St

**05.04.25 Dokumentation auf Datenträger liefern**
Dokumentation der optischen Kanalinspektion, der erforderlichen Abspielsoftware, diese muss ohne zusätzliche Installation lauffähig sein, auf mobilem USB-Datenträger mit ausreichender Speicherkapazität liefern und übergeben.
Menge: 1,000 Psch

**05.04.30 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 06 Weitersborn

#### Bereich 06.01 Baustelleneinrichtung

**06.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**06.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

#### Bereich 06.02 Kanalreinigung

**06.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 85,000 St

**06.02.10 Reinigung, MW-, RW- und SW-Kanal, Kreis, bis DN 300**
*** Bezugsbeschreibung
Abwasserkanal reinigen, Mischwasser, Regenwasser, Schmutzwasser, Kreisquerschnitt, im Hochdruckstrahlverfahren, als Vorlauf für optische Inspektion, Abfall aufsaugen und laden, mit Wasser- rückgewinnung, bis DN 300, Verschmutzungsgrad bis 15 %, Transport der Feststoffe zur Kläranlage Kirn werden nicht gesondert vergütet.
Menge: 2435,000 m

**06.02.15 Reinigung, MW-, RW- und SW-Kanal, Kreis, > DN 300 bis DN 600**
*** wie Position 06.02.10
Durchmesser Kanal > DN 300 - DN 600
Menge: 250,000 m

#### Bereich 06.03 Opt. Inspektion

*Hinweis: HINWEIS BENENNUNG VIDEODATEIEN*
Damit die Videodateien im GIS des Auftraggebers automatisiert verarbeitet werden können sind diese zwingend nach folgendem Muster zu benennen.

Haltungsname-
Datum[JJJJMMTT]-
Inspektionsrichtung[I oder G].
Dateiendung

Beispiel:
M40OBSS-20220816-I.mpeg

**06.03.5 Inspektion Hauptkanal, TV-Kamera, Kreis, bis DN 300**
*** Bezugsbeschreibung
Optische Inspektion des Abwasserkanales, DIN EN 13508-2, DWA-M 149-2, DWA-M 149-5, Mischwasser-, Regenwasser- bzw. Schmutzwasserkanal, mit TV-Kamera auf Fahrwagen, mit Drehschwenkkopf und Zoom, mit aufrechtem und seitenrichtigem Bild, Ergebnisse dokumentieren, Dokumentation wird gesondert vergütet,
bis DN 300.
Menge: 2435,000 m

**06.03.10 Inspektion Hauptkanal, TV-Kamera, Kreis, > DN 300 - DN 600**
*** wie Position 06.03.5
Durchmesser Kanal > DN 300 - DN 600
Menge: 250,000 m

*Hinweis: VORBEMERKUNGEN INSPEKTION ANSCHLUSSLEITUNGEN*
Es sind alle vorhandenen Anschlussleitungen in den Haltungen und in den Schachtbauwerken bis zur Grundstücksgrenze zu inspizieren.
Sollten im Privatbereich Revisionsschächte an der Geländeoberfläche erkennbar sein, so ist die opt.-Inspektion bis zum Revisionsschacht durchzuführen.

Das technisch bedingte Umsetzen des Fahrzeuges zur Durchführung einer Inspektion von der Gegenseite (z.B. von einem Straßenablauf) ist in den Einheitspreis einzukalkulieren.

Ebenfalls ist der anfallende Aufwand für evt.anfallende Reinigungen an der Kamera in den Einheitspreis einzurechnen.

**06.03.15 Inspektion Anschlussleitung, SAT-Kamera, Verlaufsmessung, bis DN 200, bis 2,0m**
*** Bezugsbeschreibung
Optische Inspektion von Anschlussleitungen,
DIN EN 13508-2, DWA-M 149-2, DWA-M 149-5, Mischwasser-, Regenwasser- bzw. Schmutzwasserkanal, mit Satellitenkamera auf Fahrwagen oder Farbschiebekamera, abbiegefähig, mit Drehschwenkkopf und Zoom, mit aufrechtem und seitenrichtigem Bild, Leitungsverlauf messen / 3D Verlaufsmessung, Verfahren mit Lagesensoren, mit kontinuierlicher Lageerfassung, Ergebnisse dokumentieren, Dokumentation wird gesondert vergütet

Hauptkanal: alle Nennweiten
Nennweite der Anschlussleitungen: DN 100 bis DN 200
Länge der Anschlussleitungen: bis 2,00 m
Menge: 55,000 St

**06.03.20 Inspektion Anschlussleitung, SAT-Kamera, Verlaufsmessung, bis DN 200, > 2,0m bis 6,0m**
*** wie Position 06.03.15
Länge der Anschlussleitungen: > 2,0m bis 6,00 m
Menge: 120,000 St

**06.03.25 Inspektion Anschlussleitung, SAT-Kamera, Verlaufsmessung, bis DN 200, > 6,0m bis 10,0m**
*** wie Position 06.03.15
Länge der Anschlussleitungen: > 6,0m bis 10,00 m
Menge: 45,000 St

**06.03.30 Zulage, Inspektion Anschlussleitung, SAT-Kamera, je weiterer lfdm**
Zulage,

für jeden weiteren lfdm des Einsatzes der Satellitenkamera oder Farbschiebekamera über eine Leitungslänge von 10,0m hinaus.
Menge: 90,000 m

#### Bereich 06.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**06.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**06.04.10 Dokumentation Besonderheiten Anschlussleitungen**
Für jeden Inspektionsabschnitt hat eine schriftliche Dokumentation von Besonderheiten zu erfolgen, die während der opt.-Inspektion der Anschlussleitungen einschl. Verzweigungen festgestellt werden. Diese Besonderheiten sind auf den Inspektionsplänen fortlaufend ab 1 durchzunummerieren und in einer separaten Excel-Tabelle kurz und prägnant zu beschreiben.

Besonderheiten können sein:
- Nicht untersuchte Anschlussleitungen einschl. Verzweigungen: Begründung für Nichtuntersuchung ist anzugeben.
- Nur teilweise untersuchte Anschlussleitungen einschl. Verzweigungen: Begründung für unvollständige Untersuchung ist anzugeben.
- Zusätzlich aufgefundene Anschlussleitungen einschl. Verzweigungen: Diese Leitungen sind nach dem vorgegebenen Nummerierungssystem zu bezeichnen.
- Geänderter Leitungsverlauf: Bei erheblichen Abweichungen des Leitungsverlaufs vom Befahrungsplan ist der vermutete Verlauf einzuzeichnen.

Die schriftliche Dokumentation ist einschl. der zugehörigen Inspektionspläne spätestens 5 Arbeitstage nach Abschluss eines Inspektionsabschnittes gemeinsam mit der Dokumentation der opt. Inspektion zu übergeben.
Menge: 1,000 Psch

**06.04.15 Dokumentation der Inspektion Haltungen**
Dokumentation der Inspektion als Untersuchungsbericht mit Haltungsgrafik, DIN EN 13508-2, DWA-M 149-2, DWA-M 149-5, je Haltung, als schriftlicher Bericht, einschl. Überspielen der Dateien auf Datenträger, Datenträger wird gesondert vergütet, Format PDF sowie XML, Abrechnung nach Anzahl Haltungen.
Menge: 80,000 St

**06.04.20 Dokumentation der Inspektion Leitungen**
Dokumentation der Inspektion sowie der Verlaufsmessung als Untersuchungsbericht mit Haltungsgrafik, DIN EN 13508-2, DWA-M 149-2, DWA-M 149-5, je Leitung, als schriftlicher Bericht, einschl. Überspielen der Dateien auf Datenträger, Datenträger wird gesondert vergütet, Format PDF sowie XML, Abrechnung nach Anzahl Leitungen.
Menge: 220,000 St

**06.04.25 Dokumentation auf Datenträger liefern**
Dokumentation der optischen Kanalinspektion, der erforderlichen Abspielsoftware, diese muss ohne zusätzliche Installation lauffähig sein, auf mobilem USB-Datenträger mit ausreichender Speicherkapazität liefern und übergeben.
Menge: 1,000 Psch

**06.04.30 Plandokumentation im dxf-Format**
*** Pauschalposition
Dokumentation der Verlaufsmessungen zur Untersuchung aller untersuchten Anschlussleitungen und Verzweigungen in digitalem Format (dxf).
Dargestellt sein muss:
- Anschlussleitung bzw. Verzweigung in ihrem Verlauf ab Hauptkanal oder ab Revisionsöffnung (Straßeneinlauf, Regenfallrohr, Revisionsschacht oder Gebäudeanschlusspunkt) einschl. aller Richtungswechsel
- Bezeichnung von Anfangs- und Endpunkt
- Nennweite, Material und Länge

Die dxf-Daten sind der Fachüberwachung mit den Untersuchungsdaten auf mobiler Festplatte zu übergeben.

Der AN erhält vor Beginn der Untersuchungen einen dxf-Plan mit den eingemessenen Schächten und  Straßeneinläufen übergeben. Dieser Plan dient als Grundlage für die Verlaufsmessungen im Rahmen der TV-Untersuchungen.

Die Abrechnung erfolgt pauschal.
Menge: 1,000 psch

### Titel 07 Weitersborn, VBS

#### Bereich 07.01 Baustelleneinrichtung

**07.01.5 Einrichten, vorhalten und räumen**
*** Pauschalposition
Einrichten, vorhalten und räumen der gesamten Baustelleneinrichtung, An- und Abtransport, Umsetzen von Abschnitt zu Abschnitt sowie das Vorhalten aller der zur vertragsmäßigen Durchführung notwendigen Geräte, Werkzeuge und Betriebsmittel für sämtlich aufgeführte Leistungen.

Vergütung in Teilbeträgen entsprechend der erbrachten Leistung.

Die Pauschale wird während des Ausführungszeitraum nur einmalig anerkannt und ist dementsprechend zu kalkulieren.
Menge: 1,000 psch

**07.01.10 Verkehrssicherung**
*** Pauschalposition
Verkehrssichernde und verkehrsleitende Maßnahmen für die Dauer des Ausführungszeitraums gemäß den polizeilichen Auflagen bzw. den Angaben der zuständigen Verkehrsbehörde (Ordnungsamt VG Kirner Land) durchführen, vorhalten und beseitigen für sämtliche aufgeführte Leistungen.

Einzurechnen sind alle hierfür anfallenden Kosten, wie Verhandlung mit der Verkehrsbehörde, aufstellen, vorhalten und beseitigen von Verkehrsschildern, Gebühren für verkehrsrechtliche Anordnungen, sichern und beleuchten der einzelnen Baustellen.
Menge: 1,000 psch

#### Bereich 07.02 Kanalreinigung

**07.02.5 Reinigung Schachtbauwerk**
Schacht, einschl. Schmutzfänger, rund, aus Beton in Mischwasser-, Regenwasser- bzw. Schmutzwasserkanal reinigen im Hochdruckstrahlverfahren, als Vorlauf für optische Inspektion, Abfall aufsaugen und laden, mit Wasserrückgewinnung, Transport und Entsorgung der Abfälle zur Kläranlage Kirn werden nicht gesondert vergütet, DN 1000, Tiefe bis 5 m, Einstiegsöffnung rund, Durchmesser 625 mm, Deckel lose, Klasse D 400 DIN EN 124-1
Menge: 48,000 St

**07.02.10 Reinigung, MW-, RW- und SW-Kanal, Kreis, bis DN 300**
*** Bezugsbeschreibung
Abwasserkanal reinigen, Mischwasser, Regenwasser, Schmutzwasser, Kreisquerschnitt, im Hochdruckstrahlverfahren, als Vorlauf für optische Inspektion, Abfall aufsaugen und laden, mit Wasser- rückgewinnung, bis DN 300, Verschmutzungsgrad bis 15 %, Transport der Feststoffe zur Kläranlage Kirn werden nicht gesondert vergütet.
Menge: 2210,000 m

**07.02.15 Reinigung, MW-, RW- und SW-Kanal, Kreis, > DN 300 bis DN 600**
*** wie Position 07.02.10
Durchmesser Kanal > DN 300 - DN 600
Menge: 145,000 m

**07.02.20 Reinigung, MW-, RW- und SW-Kanal, Kreis, > DN 600 bis DN 900**
*** wie Position 07.02.10
Durchmesser Kanal > DN 600 - DN 900
Menge: 45,000 m

#### Bereich 07.03 Opt. Inspektion

*Hinweis: HINWEIS BENENNUNG VIDEODATEIEN*
Damit die Videodateien im GIS des Auftraggebers automatisiert verarbeitet werden können sind diese zwingend nach folgendem Muster zu benennen.

Haltungsname-
Datum[JJJJMMTT]-
Inspektionsrichtung[I oder G].
Dateiendung

Beispiel:
M40OBSS-20220816-I.mpeg

**07.03.5 Inspektion Hauptkanal, TV-Kamera, Kreis, bis DN 300**
*** Bezugsbeschreibung
Optische Inspektion des Abwasserkanales, DIN EN 13508-2, DWA-M 149-2, DWA-M 149-5, Mischwasser-, Regenwasser- bzw. Schmutzwasserkanal, mit TV-Kamera auf Fahrwagen, mit Drehschwenkkopf und Zoom, mit aufrechtem und seitenrichtigem Bild, Ergebnisse dokumentieren, Dokumentation wird gesondert vergütet,
bis DN 300.
Menge: 2210,000 m

**07.03.10 Inspektion Hauptkanal, TV-Kamera, Kreis, > DN 300 - DN 600**
*** wie Position 07.03.5
Durchmesser Kanal > DN 300 - DN 600
Menge: 145,000 m

**07.03.15 Inspektion Hauptkanal, TV-Kamera, Kreis, > DN 600 - DN 900**
*** wie Position 07.03.5
Durchmesser Kanal > DN 600 - DN 900
Menge: 45,000 m

#### Bereich 07.04 Dokumentation

*Hinweis: VORBEMERKUNGEN DOKUMENTATION*
Es wird ausdrücklich darauf hingewiesen, dass die vom AN übergebenen Dokumentationsunterlagen als maßgebende Grundlage für die Anerkennung der vom AN erbrachten Leistungen gelten. Die Unterlagen werden nach Übergabe geprüft. Insbesondere die übergebenen XML-Daten werden mit einem Prüfprogramm getestet. Bei auftretenden Fehlermeldungen wird das Fehlerprotokoll umgehend an den AN übermittelt. Die Fehler sind durch den AN zu korrigieren und die korrigierte XML-Datei ist innerhalb von 5 Arbeitstagen erneut zur Prüfung zu übergeben.

Sollten unverhältnismäßig hohe Aufwendungen für die wiederholte Prüfung von fehlerhaften oder unvollständigen Dokumentationsunterlagen entstehen, so werden die Kosten für den zusätzlichen Prüfungsaufwand an den AN weiter berechnet.

**07.04.5 Dokumentation Besonderheiten Hauptkanäle**
Für jeden Inspektionsabschnitt hat eine schriftliche Dokumentation von Besonderheiten zu erfolgen, die während der opt.-Inspektion der Hauptkanäle festgestellt werden. Diese umfasst die zum Inspektionsabschnitt zugehörigen Inspektionspläne mit handschriftlichen Eintragungen sowie eine Excel-Tabelle mit Eintragung der Besonderheiten.
Die Besonderheiten sind auf den Inspektionsplänen fortlaufend ab 1 durchzunummerieren und in einer separaten Excel-Tabelle kurz und prägnant zu beschreiben.

Besonderheiten können sein:
- Nicht untersuchte Hauptkanäle: Begründung für Nichtuntersuchung ist anzugeben.
- Nur teilweise untersuchte Hauptkanäle: Begründung für unvollständige Untersuchung ist anzugeben.
- Zusätzlich aufgefundene Schächte oder Hauptkanäle: Diese Schächte bzw. Hauptkanäle sind nach dem vorgegebenen Nummerierungssystem zu bezeichnen.
- Geänderter Hauptkanalverlauf: Bei erheblichen Abweichungen des Kanalverlaufs vom Befahrungsplan ist der vermutete Verlauf einzuzeichnen.

Die schriftliche Dokumentation ist einschl. der zugehörigen Inspektionspläne spätestens 5 Arbeitstage nach Abschluss eines Inspektionsabschnittes gemeinsam mit der Dokumentation der opt. Inspektion zu übergeben.
Menge: 1,000 Psch

**07.04.10 Dokumentation der Inspektion Haltungen**
Dokumentation der Inspektion als Untersuchungsbericht mit Haltungsgrafik, DIN EN 13508-2, DWA-M 149-2, DWA-M 149-5, je Haltung, als schriftlicher Bericht, einschl. Überspielen der Dateien auf Datenträger, Datenträger wird gesondert vergütet, Format PDF sowie XML, Abrechnung nach Anzahl Haltungen.
Menge: 47,000 St

**07.04.15 Dokumentation auf Datenträger liefern**
Dokumentation der optischen Kanalinspektion, der erforderlichen Abspielsoftware, diese muss ohne zusätzliche Installation lauffähig sein, auf mobilem USB-Datenträger mit ausreichender Speicherkapazität liefern und übergeben.
Menge: 1,000 Psch

### Titel 08 Absperrung und Abwasserüberleitung

**08.5 Absperrung bis DN 300**
Absperren bzw. Drosselung des Trockenwetter-Durchlasses von zu untersuchenden Kanalhaltungen einschl. Seitenzuflüssen. Der Duchfluss ist so zu mindern, daß die Kanalsohle ohne Einschränkung sichtbar ist.
Vorhalten, ein- und ausbauen der entsprechenden Absperrvorrichtungen wie Blasen, Stauscheiben, Sandsäcke etc. nach Wahl des  AN in Absprache mit
dem  AG.

Die Absperrung bzw. Drosselung hat so zu erfolgen, dass kein schädlicher Rückstau entsteht (z.B. Einstau eines Regenüberlaufes !).

Ist dies nicht möglich, muss eine Abwasserüberleitung durchgeführt werden, welche in gesonderter Position vergütet wird.

Absperrung Durchmesserbereich bis DN 300.

Die Absperrung ist per digitalem Foto nachzuweisen und der Aufwand hierfür einzurechnen.
Menge: 20,000 St

**08.10 Absperrung >DN300 bis DN 600**
Absperren bzw. Drosselung des Trockenwetter-Durchlasses von zu untersuchenden Kanalhaltungen einschl. Seitenzuflüssen. Der Duchfluss ist so zu mindern, daß die Kanalsohle ohne Einschränkung sichtbar ist.
Vorhalten, ein- und ausbauen der entsprechenden Absperrvorrichtungen wie Blasen, Stauscheiben, Sandsäcke etc. nach Wahl des  AN in Absprache mit
dem  AG

Die Absperrung bzw. Drosselung hat so zu erfolgen, dass kein schädlicher Rückstau entsteht (z.B. Einstau eines Regenüberlaufes !).

Ist dies nicht möglich, muss eine Abwasserüberleitung durchgeführt werden, welche in gesonderter Position vergütet wird.

Absperrung Durchmesserbereich >DN300 bis DN 600.

Die Absperrung ist per digitalem Foto nachzuweisen und der Aufwand hierfür einzurechnen.
Menge: 10,000 St

**08.15 Absperrung >DN600 bis DN 900**
Absperren bzw. Drosselung des Trockenwetter-Durchlasses von zu untersuchenden Kanalhaltungen einschl. Seitenzuflüssen. Der Duchfluss ist so zu mindern, daß die Kanalsohle ohne Einschränkung sichtbar ist.
Vorhalten, ein- und ausbauen der entsprechenden Absperrvorrichtungen wie Blasen, Stauscheiben, Sandsäcke etc. nach Wahl des  AN in Absprache mit
dem  AG

Die Absperrung bzw. Drosselung hat so zu erfolgen, dass kein schädlicher Rückstau entsteht (z.B. Einstau eines Regenüberlaufes !).

Ist dies nicht möglich, muss eine Abwasserüberleitung durchgeführt werden, welche in gesonderter Position vergütet wird.

Absperrung Durchmesserbereich >DN600 bis DN 900.

Die Absperrung ist per digitalem Foto nachzuweisen und der Aufwand hierfür einzurechnen.
Menge: 5,000 St

**08.20 Absperrung >DN900 bis DN 1200**
Absperren bzw. Drosselung des Trockenwetter-Durchlasses von zu untersuchenden Kanalhaltungen einschl. Seitenzuflüssen. Der Duchfluss ist so zu mindern, daß die Kanalsohle ohne Einschränkung sichtbar ist.
Vorhalten, ein- und ausbauen der entsprechenden Absperrvorrichtungen wie Blasen, Stauscheiben, Sandsäcke etc. nach Wahl des  AN in Absprache mit
dem  AG

Die Absperrung bzw. Drosselung hat so zu erfolgen, dass kein schädlicher Rückstau entsteht (z.B. Einstau eines Regenüberlaufes !).

Ist dies nicht möglich, muss eine Abwasserüberleitung durchgeführt werden, welche in gesonderter Position vergütet wird.

Absperrung Durchmesserbereich >DN900 bis DN1200.

Die Absperrung ist per digitalem Foto nachzuweisen und der Aufwand hierfür einzurechnen.
Menge: 1,000 St

**08.25 Abwasserhebeanlage auf-/abbauen**
Abwasserhebeanlage samt aller erforderlichen
Rohren und sonstigen Materialien sowie
Gerätschaften zum notwendigem
Abschnitt liefern, aufbauen sowie
nach Beendigung abbauen und von Baustelle
entfernen.

Der Betrieb wird gesondert vergütet.
Menge: 25,000 St

**08.30 Abwasserhebeanlage Leistung bis 30 l/s**
Stellen, Vorhalten und Betreiben einer Abwasserhebeanlage zum Überpumpen von Abwasser mit Pumpe aus Kanaleinstiegschächten in eine Hilfsrohrleitung zur nächstgelegenen Kanalvorflut während der Untersuchungszeit.
Einschl. Wartung und Betrieb der Pumpenanlage mit sämtlichen Nebenleistungen (Strom, Personal, etc.).
Länge der Druckleitung bis 150 m.
Die Wahl der entsprechenden Kanalvorflut ist vor Pumpbeginn mit dem AG abzustimmen.

Qmax  :  30 l/s
max. Förderhöhe  :  10 m

Die Pumpenauswahl erfolgt nach Wahl des AN.
Während des Überpumpens ist ein Pumpenbuch zu führen mit Nachweis der Pumpendauer, Kontrolle der Pumpen usw.
Pumpenleistung:  bis 30 l/s

Abgerechnet werden die anerkannten Betriebsstunden gemäß Pumpenbuch.
Menge: 30,000 h

**08.35 Abwasserhebeanlage Leistung bis 60 l/s**
Stellen, Vorhalten und Betreiben einer Abwasserhebeanlage zum Überpumpen von Abwasser mit Pumpe aus Kanaleinstiegschächten in eine Hilfsrohrleitung zur nächstgelegenen Kanalvorflut während der Untersuchungszeit.
Einschl. Wartung und Betrieb der Pumpenanlage mit sämtlichen Nebenleistungen (Strom, Personal, etc.).
Länge der Druckleitung bis 150 m.
Die Wahl der entsprechenden Kanalvorflut ist vor Pumpbeginn mit dem AG abzustimmen.

Qmax  :  60 l/s
max. Förderhöhe  :  10 m

Die Pumpenauswahl erfolgt nach Wahl des AN.
Während des Überpumpens ist ein Pumpenbuch zu führen mit Nachweis der Pumpendauer, Kontrolle der Pumpen usw.
Pumpenleistung:  bis 60 l/s

Abgerechnet werden die anerkannten Betriebsstunden gemäß Pumpenbuch.
Menge: 20,000 h

**08.40 Abwasserhebeanlage Leistung bis 100 l/s**
Stellen, Vorhalten und Betreiben einer Abwasserhebeanlage zum Überpumpen von Abwasser mit Pumpe aus Kanaleinstiegschächten in eine Hilfsrohrleitung zur nächstgelegenen Kanalvorflut während der Untersuchungszeit.
Einschl. Wartung und Betrieb der Pumpenanlage mit sämtlichen Nebenleistungen (Strom, Personal, etc.).
Länge der Druckleitung bis 150 m.
Die Wahl der entsprechenden Kanalvorflut ist vor Pumpbeginn mit dem AG abzustimmen.

Qmax  :  100 l/s
max. Förderhöhe  :  10 m

Die Pumpenauswahl erfolgt nach Wahl des AN.
Während des Überpumpens ist ein Pumpenbuch zu führen mit Nachweis der Pumpendauer, Kontrolle der Pumpen usw.
Pumpenleistung:  bis 100 l/s

Abgerechnet werden die anerkannten Betriebsstunden gemäß Pumpenbuch.
Menge: 10,000 h

**08.45 Druckleitung aus Gewebeschlauch**
Verlegen, sichern und abbauen von Gewebeschläuchen (A, B oder C) in vorhandenem
Gefälle bis in die durch den AG bestimmte Kanalvorflut  (nächster Einstiegschacht), an  wechselnden Einsatzstellen. Lieferung allen Zubehörs sowie Sicherung der Leitung.

Abgerechnet wird die überpumte Haltungslänge.
Menge: 1000,000 m

**08.50 Überfahrten, Gewebeschläuche**
Herstellen, vorhalten und beseitigen von Überfahrten
über Gewebeschläuche (A, B oder C) für SLW 60.
Menge: 20,000 St

### Titel 09 Einsätze auf Nachweis

**09.5 Ortsbegehung zur Klärung des Kanalverlaufes und Zugänglichkeit**
Gemeinsame Ortsbegehung der Fahrzeugführer des Reinigungs- und des TV-Fahrzeugs  mit einem  oder mehreren Vertretern des AG zur Klärung des Kanalverlaufes und der Zugänglichkeit bzw. Anfahrbarkeit der Schachtbauwerke.

Abgerechnet wird nach Stundenaufwand für den Fahrzeugführer des Reinigungs- und des TV-Fahrzeuges für die gemeinsame Ortsbegehung.
Menge: 15,000 h

**09.10 Kanalreinigung Hauptkanal im Stundenlohn DN 100 - DN900**
Kanal reinigen im Hochdruckstrahlverfahren, als Vorlauf für optische Inspektion, mit Wasserrückgewinnung, Flüssigphase rückleiten, Transport und Entsorgung der Feststoffe werden gesondert vergütet,

jedoch Verschmutzungsgrad >15%
im Stundenlohn.

DN 100 - DN 900

Durchführung nur nach ausdrücklicher Genehmigung der
Bauleitung bzw. des AG
Menge: 30,000 h

**09.15 Einsatzstunde TV-Untersuchungsfahrzeug inkl. Zwei-Mann-Besetzung**
Einsatzstunde TV-Untersuchungsfahrzeug (inkl. TV-Kamera, Satelittenkamera und Farbschiebekamera) und
Zwei-Mann-Besatzung.

Durchführung nur nach ausdrücklicher Genehmigung der
Bauleitung bzw. des AG
Menge: 40,000 h

**09.20 Verschraubten Schachtdeckel öffnen**
Verschraubten Schachtdeckel Durchmesser
600-1000 mm unmittelbar vor der Kanalreinigung
öffnen und nach Beendigung der TV-Untersuchung wieder durch Verschraubung verschließen.

Der Auftragnehmer stellt Personal, Material und Gerät.
Die hierfür notwendigen Aufwendungen sind in den Einheitspreis einzurechnen.
Menge: 50,000 St

**09.25 Kanalbelüfter auf-/abbauen**
Kanalbelüfter samt aller erforderlichen
Rohren und sonstigen Materialien sowie
Gerätschaften zum notwendigem
Abschnitt liefern, aufbauen sowie
nach Beendigung abbauen und von Baustelle
entfernen.

Der Betrieb wird gesondert vergütet.

Durchführung nur nach ausdrücklicher Genehmigung der
Bauleitung bzw. des AG
Menge: 5,000 St

**09.30 Fließversuch unter Kamerabeobachtung**
Feststellung, ob Anschlußleitungen in Betrieb sind, durch Fließversuche mit Einfärbverfahren unter Kamerabeobachtung und Aufzeichnung.

Hauptkanal von DN 100 bis  DN 1880 bzw. Rechteckprofil 1000/1700

Durchführung nur nach ausdrücklicher Genehmigung der
Bauleitung bzw. des AG
Menge: 15,000 St

**09.35 Ortung mit TV-Kamera Schachtbauwerke**
Ortung und Markierung von verdeckten Schachtbauwerken
mit der TV-Kamera. Bei Bedarf werden verdeckte Schachtbauwerke durch den AG freigelegt.
Geortete Schachtbauwerke sind im Plan zu kennzeichnen.

Vermarkungsmaterial und Personaleinsatz ist in den EP einzurechnen.

Vergütet wird die Ortung je Schacht

Durchführung nur nach ausdrücklicher Genehmigung der
Bauleitung bzw. des AG
Menge: 20,000 St

**09.40 Hindernisse manuell beseitigen >DN 700**
Inkrustationen, Geröll, verfestigte Ablagerungen und Wurzeleinwüchse im Kanal  oder Schacht manuell entfernen, geeignete Gerätschaften sind einzukalkulieren; Räumgut laden, Transport und Entsorgung werden gesondert vergütet,

Hauptkanäle > 700
Schachtbauwerke alle Dimensionen und Tiefen

abgerechnet wird nach tatsächlichem Stundenaufwand.

Die Vergütung erfolgt nur nach ausdrücklicher Genehmigung der Bauleitung des AG.
Menge: 15,000 h

USt %: 19,00
